# BB2006-2 Rückbau Alte Sporthalle GSAA
Angebotsaufforderung (GAEB DA XML 3.2, DA83)
Projekt: BB2006-2
Währung: EUR
Vergabeart: Öffentliche Ausschreibung
Abgabeort: Vergabestelle der Stadtverwaltung Strausberg; ;
Ausführungsbeginn: 01.04.2026
Ausführungsende: 01.06.2026
Erstellt mit: GXML Toolbox V3.3 R20220330, ORCA AVA 25.0.4 - Starter Edition 25.00.04, 02.03.2026

## Vorbemerkung
VORBEMERKUNG
Das vorliegende Leistungsverzeichnis beschreibt sämtliche Arbeiten zum Rückbau der ehemaligen Sporthalle der Grundschule am Annatal in 15344 Strausberg.
Die Ausführung umfasst die vollständige Demontage und Entsorgung der Gebäudestruktur einschließlich aller schadstoffhaltigen Bauteile.
Grundlage der Ausschreibung sind das Rückbau- und Entsorgungskonzept der Competenza GmbH (Berichts-Nr. BB2006-2B vom 02.02.2026) sowie die zugehörigen Bestandsunterlagen und Schadstoffuntersuchungen (Berichtsnummer BB2006-2A vom 02.02.2026).
Die Arbeiten sind nach den geltenden gesetzlichen Vorgaben, den einschlägigen technischen Regeln sowie den Anforderungen an einen sicheren und emissionsarmen Rückbau durchzuführen. Sämtliche Leistungen sind so auszuführen, dass die Sicherheit von Beschäftigten, Dritten und benachbarten Anlagen jederzeit gewährleistet ist. Die Einhaltung der Baustellenverordnung, der DGUV-Regelwerke, der TRGS-Vorschriften sowie der ATV DIN 18459 "Abbruch- und Rückbauarbeiten" ist zwingend erforderlich. Dem Auftragnehmer obliegt die vollständige Organisation, Durchführung und Dokumentation der Rückbaumaßnahme einschließlich Baustelleneinrichtung, Absicherung, Abbrucharbeiten, Schadstoffsanierung, Abfallseparierung und Entsorgung. Sämtliche im Rahmen der Arbeiten anfallenden Stoffe und Bauteile sind entsprechend der Abfallverzeichnis-Verordnung (AVV) zu deklarieren und gemäß Kreislaufwirtschaftsgesetz fachgerecht zu behandeln. Der Auftragnehmer hat mit Angebotsabgabe seine vorgesehenen Arbeitsweisen, Schutzmaßnahmen und den Geräte-/Maschineneinsatz darzustellen. Die Vorlage eines Baustelleneinrichtungsplans sowie eines Bauzeitenplans ist Bestandteil der Leistung. Die Verkehrssicherungspflicht liegt während der gesamten Bauzeit beim Auftragnehmer.

## Baubeschreibung
BAUBESCHREIBUNG
1. Allgemeine Projektbeschreibung
Gegenstand der Baumaßnahme ist der vollständige Rückbau der eingeschossigen Sporthalle der Grundschule am Annatal einschließlich des westlich angeschlossenen Sozialtraktes. Das Gebäude besitzt eine Grundfläche von ca. 1.050 m² und besteht aus einem Stahlbetonskelett mit Porenbeton-Ausfachungen, einem Trapezblechdach mit FCKW-haltiger Dämmung sowie einem mehrschichtigen, asbestbelasteten Bodenaufbau. Der Rückbau erfolgt vollständig bis zur Oberkante Bodenplatte; anschließend sind Bodenplatte und Fundamentreste zu entfernen.
Die Sporthalle ist stillgelegt und befindet sich nicht mehr in Nutzung.
1. 1. Kennzahlen
Grundfläche, bebaut:
Sporthalle: 790 m²
Sanitär: 260 m²
Gesamt = 1.050 m²
Brutto-Rauminhalt:
Sporthalle: 6.094 m³
Sanitär: 986 m³
Gesamt = 7.080 m³
Gesamtes Baufeld = 3.300 m²
Alle Angaben sind circa-Angaben.

1. Gebäude- und Bestandssituation
   1. Konstruktion
- Tragwerk: Stahlbetonskelett
- Außenwände: Porenbeton, teilweise HWL-Dämmung
- Innenwände: Mauerwerk (Ziegel, rot/weiß)
- Dach: Trapezblech mit FCKW-haltiger Dämmlage
- Bodenaufbau: Holzparkett, Estrich, 2× asbesthaltige Abdichtungsbahnen
- Gebäudeteile: Sporthalle und Sozialtrakt (umkleide-/sanitärbereiche)

1. Schadstoffsituation
Die Schadstoffuntersuchung ergab u. a. folgende Belastungen:
- Asbest: Abdichtungsbahnen unter Hallenboden, Horizontalsperren, Brandschutzmasse in Kabelschotts
- KMF: Dämmmaterialien in Decken und Rohrleitungen
- FCKW: Dachdämmung (XPS mit hoher Belastung)
Die Sanierung erfolgt strikt nach TRGS 519, TRGS 521, TRGS 524 und TRGS 551. Die schadstoffhaltigen Bauteile sind vor Beginn des mechanischen Rückbaus vollständig auszubauen und in geeigneten Gebinden (BigBags/Container) zwischenzulagern und zu entsorgen.

1. Umfang der Bauleistungen
   1. Vorbereitende Arbeiten
- Baustelleneinrichtung inkl. Absicherung
- Trennung der Medien (Strom/Wasser) - bereits erfolgt, Nachweise durch AN zu prüfen
- Einrichtung der Baustelleneinrichtungs- und Lagerflächen
- Entkernung der Innenbereiche
- Separierung verwertbarer und nicht verwertbarer Baustoffe
  1. Schadstoffsanierung
- Asbestarbeiten (Bodenaufbau, Horizontalsperren, Brandschutzmassen)
- KMF-Sanierung (Abhangdecken, Rohrisolierungen, Geräte)
- Ausbau und Entsorgung der FCKW-Dachdämmung
- Abschottung, Unterdruckhaltung, Luftmessungen und Freigaben sind einzuhalten
  1. Mechanischer Rückbau
- selektiver Rückbau der Halle von oben nach unten
- Abbruch Tragwerk, Wände, Dach, Bodenplatte und Fundamente
- Sortierung der Stoffe nach AVV
- Abtransport und Entsorgung/Verwertung
  1. Abschlussarbeiten
- Grobplanum und Beräumung des Geländes
- Rückgabe der Fläche in verkehrssicherem Zustand
- Abfallbilanzierung, Dokumentation, Übergabe sämtlicher Nachweise

1. Baustelleneinrichtung und Logistik
- Baustelle vollständig einzufrieden
- Baustrom/Bauwasser-Versorgung in vollständiger Eigenleistung durch den AN
- Zugänge kontrollierbar gestalten
- Containerstandorte und Zwischenlagerflächen nach Abstimmung mit der Bauüberwachung anzuordnen
- Verkehrswege sauber zu halten und täglich zu reinigen
- Arbeitsbereiche gemäß Gefahrstoffrecht klar kennzeichnen

1. Sicherheit, Gesundheit und Umweltschutz
Der Auftragnehmer ist verpflichtet, alle Vorgaben aus:
- Baustellenverordnung
- DGUV-Regelwerken
- TRGS 519 / 521 / 524 / 551
- Bundes-Immissionsschutzgesetz (BImSchG)
  einzuhalten.
Insbesondere gilt:
- Staubentwicklung ist konsequent zu minimieren (Befeuchtung, Arbeitsverfahren)
- Schutz gegen Zutritt Unbefugter ist jederzeit sicherzustellen
- Lärm- und Erschütterungsbelastungen sind zu reduzieren
- Umweltrelevante Ereignisse sind unverzüglich zu melden

1. Dokumentation
Der Auftragnehmer führt ein Bautagebuch mit Angaben zu:
- ausgeführten Leistungen
- Materialmengen und Entsorgungswegen
- eingesetztem Personal
- Wetter, Störungen, besonderen Vorkommnissen
- Mess- und Nachweisdokumenten (z. B. Raumluftprüfungen, Wiegescheine)

## Leistungsbeschreibung
Leistungsbeschreibung - Abbruch- und Rückbauarbeiten Sporthalle GSAA
Projekt: Rückbau Sporthalle Grundschule am Annatal, 15344 Strausberg
Stand: 2026
Grundlage: Gefahrstoffkataster BB2006-2A, Rückbau- und Entsorgungskonzept BB2006-2B

0 Hinweise für das Aufstellen der Leistungsbeschreibung
(Inhalte gemäß DIN 18459 Abschnitt 0, ergänzt mit Projektdaten)

0.1 Angaben zur Baustelle
0.1.1 Art, Baujahr, Historie, Kontaminationen
- Objekt: eingeschossige Sporthalle mit Sozialtrakt, Grundfläche ca. 1050 m²
- Historische Nutzung: Schulsporthalle
- Schadstoffe gemäß Schadstoffuntersuchung:
  - Asbesthaltige Abdichtungsbahnen unter Sporthallenboden
  - asbesthaltige Horizontalsperren im Mauerwerk
  - asbesthaltige Brandschutzmasse in Kabelschotts
  - KMF-Dämmungen in Decken, Rohrleitungen
  - FCKW-haltige Dach-Dämmung (XPS)
0.1.2 Statische Systeme und Konstruktionen
- Stahlbetonskelettbau mit Porenbeton-Ausfachung
- Trapezblechdach mit FCKW-haltiger Dämmlage
- Hallenhöhe bis ca. 7,70 m, Sozialtrakt bis ca. 3,80 m
0.1.3 Gründungstiefen / Gründungen benachbarter Bauwerke
- Gebäude ist flach gegründet auf Bodenplatte und Flächen-, Einzel- oder Streifenfundamenten; angrenzende Bebauung nicht direkt angebunden.
- Keine Unterfangungen erforderlich.
0.1.4 Standsicherheit verbleibender Bauwerke
- Rückbau erfolgt freistehend; keine direkt angebundenen Nachbargebäude.
- Öffentliche Verkehrsflächen sind zu sichern (Baustellensicherung gemäß Konzept).
0.1.5 Gerüste: Art, Lage und Abbauzeiten
- Einrüstung hauptsächlich für Schadstoffsanierungen im Innenbereich / Traufbereichen.
- Gerüste ≤ 3,5 m als Nebenleistung, darüber als besondere Leistung nach DIN 18459 Abschnitt 4.2.4.
0.1.6 Betriebsabläufe während der Ausführung
- Schulbetrieb ist nicht betroffen; Baustelle ist eigenständig abgesperrt.

0.2 Angaben zur Ausführung
0.2.1 Abbruch- und Rückbaugrenzen
- Vollständiger Rückbau der Sporthalle und des Sozialtrakts bis Oberkante Bodenplatte, Rückbau Bodenplatte und Fundamentreste.
- Rückbau von Medienleitungen bis Grundstücksgrenze.
0.2.2 Abweichungen / Abbruchkanten
- Abbruchkanten gemäß DIN 18459 Toleranzen (±10 cm bei mechanischem Rückbau).
0.2.3 Art und Anzahl abzubrechender Anlagen
- Tragwerk: Stahlbetonstützen, Binder
- Außen-/Innenwände: Porenbeton / Ziegel
- Dachaufbau: Trapezblech, Schaumstoffdämmung
- Bodenaufbau:
  - Sporthalle: Holzboden, Estrich, zwei asbesthaltige Abdichtungsbahnen
  - Sozialtrakt: Kunststoff-Bodenbeläge, Estrich, Fliesen
0.2.4 Baugruben / Arbeiten unter Gelände
- Rückbau Bodenplatte und Fundamentbereiche; ggf. Enttrümmerung.
0.2.5 Beweissicherung
- Beweissicherung öffentlicher Verkehrsflächen (Fotodokumentation).
0.2.6 Gutachten / einzuhaltende Dokumente
- Schadstoffkataster BB2006-2A
- Rückbau- und Entsorgungskonzept BB2006-2B
- orientierende Materialbewertungen RC-3 (EBV)
- behördliche Kampfmittelfreigabe liegt vor (2020)
0.2.7 Anschlüsse an angrenzende Bauteile
- keine direkt verbundenen Bauwerke; Versorgungstrennungen bereits erfolgt.
0.2.8 zu bergende / zu sichernde Bauteile
- keine Wiederverwendungsbauteile vorgesehen.
0.2.11 Brand- und Emissionsschutz
- Staubminderung durch Bewässerung
- Lärmarme Arbeitsweise (innerorts)
- Einhaltung Immissionsschutz gemäß Rückbaukonzept
0.2.12 Schutz benachbarter Flächen
- Absperrung zur Straße und Schulgelände
- Schutz vor beschädigenden Erschütterungen (DIN 4150 beachten)
0.2.16 Einschränkungen Abbruchverfahren
- Schadstoffsanierungen vor maschinellem Rückbau
- TRGS-konforme Verfahren zwingend einzuhalten (TRGS 519, 521, 524, 551)

0.3 Abweichungen von ATV / besonderer Regelungsbedarf
- keine abweichenden Verfahren vorgegeben
- Abbruchunternehmen wählt Geräte und Ablauf gemäß DIN 18459 Abschnitt 3.1.3

0.4 Nebenleistungen / Besondere Leistungen
gemäß DIN 18459 Abschnitt 4.1 / 4.2, u. a.:
Nebenleistungen (ohne besonderen Ausweis):
- Staubminderung durch Wasser (bis C-Schlauch)
- Schutz von Bauteilen im Umfeld (bis 20 m²)
- Auf- und Abbau von Gerüsten bis 3,5 m Höhe
Besondere Leistungen (gesondert zu vergüten):
- Gerüste über 3,5 m
- besondere Lärmschutzmaßnahmen
- Sicherung / Stilllegung Medienleitungen

0.5 Abrechnungseinheiten (LV-Basis)
gemäß DIN 18459 Abschnitt 0.5:
- m³: Wände, Stützen, Tragwerk, Bodenplatte, Fundamentreste
- m²: Bodenbeläge, Estriche, Dachflächen, asbesthaltige Abdichtungsbahnen
- m: Leitungen, Schnitte
- Stück: Türen, Durchbrüche, technische Anlagen
- t: Abfallfraktionen (AVV-konform), insbesondere Asbest, KMF, FCKW-haltige Dämmung

Leistungsbeschreibung (Kurzfassung der Hauptpositionen)
1. Baustelleneinrichtung
- Einrichtung sozialer Einrichtungen, Absperrungen, Strom/Wasser (Eigenleistung AN)
- Baustellenlogistik und BE-Plan gemäß Konzept
2. Entkernung
- Entfernen aller losen Einbauten
- Ausbau technischer Anlagen
3. Schadstoffsanierung
- Asbest nach TRGS 519:
  - Abdichtungsbahnen unter Sporthallenboden
  - Horizontalsperren
  - Brandschutzmassen
- KMF nach TRGS 521
- FCKW-Dämmmaterial rarr; gefährlicher Abfall
- Verpackung in BigBags / gekennzeichneten Behältern
- Raumluftmessungen und Freigabe für Asbestsanierung erforderlich
4. Maschineller Abbruch
- selektiver Rückbau Tragwerk
- Abbruch Dach, Wände, Stützen, Bodenplatte
- Sortierung nach AVV
5. Entsorgung / Verwertung
- sortenreine Trennung gemäß KrWG
- eANV für gefährliche Abfälle
- RC-3 mineralische Fraktionen: nur bedingt einbaubar; zusätzliche Abfalldeklaration erforderlich durch externen sachverständigen
- Transport zu zugelassenen Entsorgungsanlagen
6. Abschlussleistungen
- Grobplanum
- Dokumentation (Wiegescheine, Nachweise, Abfallbilanz)

## 01 Rückbau alte Sporthalle GSAA

### Titel 01 Vorbereitende Arbeiten

**01.1 Abbruchplan**
*** Pauschalposition
Erstellung des Abbruchplans für den Rückbau der in der Leistungsbeschreibung beschriebenen Gebäude, technischen Anlagen und der zurückzubauenden Oberflächenversiegelungen.
Leistungsbestandteile sind die Planung der Dauer und des Ablaufes der Leistungserbringung unter Berücksichtigung der geltenden gesetzlichen Vorschriften, Unfallverhütungsvorschriften, Anordnungen der Berufsgenossenschaft und der Baubehörde sowie alle gültigen technischen Vorschriften, Normen, Richtlinien und Merkblätter mit Änderungen, Berichtigungen und Ergänzungen in der jeweils gültigen Fassung sowie der Vertragsbedingungen. Insbesondere der Umgang mit Asbest- und KMF-haltigen Produkten ist im Abbruchplan zu berücksichtigen.
Menge: 1,000 psch

**01.2 Bauzeitenplan**
*** Pauschalposition
Erstellung eines detaillierten Bauzeitenplans (Balkenplan) innerhalb von 2 Wochen nach Auftragserteilung. Der Plan ist regelmäßig zu aktualisieren und dem Auftraggeber zur Genehmigung vorzulegen. Grundlage bildet der genehmigte Bauablaufplan.
Menge: 1,000 psch

**01.3 Anzeigen, Anweisungen und Unterweisungen**
*** Pauschalposition
Termingerechtes Erstellen der notwendigen Anzeigen bei den zuständigen Trägern öffentlicher Belange für die auszuführenden Tätigkeiten und vorgesehenen Beschäftigten. Erstellung von Abbruch- und Betriebsanweisungen, Gefährdungsbeurteilungen, etc.

Durchführung der erforderlichen Belehrungen der Beschäftigten vor Baubeginn sowie in Abständen von max. 4 Wochen der Bauzeit inkl. Nachweisführung.
Menge: 1,000 psch

**01.4 Arbeitspläne nach TRGS 519 / 521 / 524 / 551**
Arbeitspläne erstellen für:

TRGS 519 "Asbest; Abbruch-, Sanierungs- oder Instandhaltungsarbeiten" für den Rückbau und die Entsorgung von asbesthaltigen Bauteilen

TRGS 521 "Abbruch-, Sanierungs- und
Instandhaltungsarbeiten mit alter Mineralwolle"

TRGS 524 "Sanierung und Arbeiten in
kontaminierten Bereichen"

TRGS 551 "Teer und andere Pyrolyseprodukte aus
organischem Material"

Die Arbeitspläne müssen alle Maßnahmen zur Baustelleneinrichtung und zum Bauablauf enthalten.
Menge: 1,000 St

**01.5 Beweissicherung**
*** Pauschalposition
Vor Baubeginn ist gemeinsam mit dem Auftraggeber/ der Bauüberwachung eine Beweissicherung der Grundstückszufahrten (Gehweg/ Straße) durchzuführen. Zu diesem Zweck ist eine Dokumentation des Ausgangszustandes in Form einer Fotodokumentation zu festgestellten Vormängeln und Schäden anzufertigen. Die Lage der Fotos sind mit Angabe der Fotonummern in Plänen darzustellen. Nach Beendigung der Arbeiten ist eine Dokumentation des Endzustandes der o. g. Flächen vom AN anzufertigen.
Menge: 1,000 psch

**01.6 Beräumung des Baufelds**
Beräumung des Baufelds und der Außenflächen des Grundstücks von losem Gegenständen, Sperrmüll, Abfällen, Schrott, etc.

Bereitstellung der Abfälle sortenrein für den Transport zur Verwertungs- oder Entsorgungsanlage, inkl. Stellung von Containern/BigBags für die einzelnen Abfallarten.

Die Entsorgung erfolgt über eine gesonderte Position.
Menge: 3300,000 m²

**01.7 Baumstumpf, inkl. Wurzel, ausbauen**
Entfernen von Baumstümpfen inklusive aller Wurzeln bis zu einer Tiefe von 50 cm unter der Erdoberfläche.
Einsatz von geeigneten Maschinen und Werkzeugen zur sicheren und effizienten Entfernung.

Inklusive aller Aufwendungen wie Arbeitsmittel, Werkzeuge, Arbeitsschutz, Firmenbauleitung, Transport.

Schnittgut auf Baustelle lagern, in Behälter des AN laden, mit LKW des AN zur Entsorgungsstelle transportieren, entsorgen. Behältergröße nach Wahl des AN, Mengenermittlung und Abrechnung nach Wiegeschein. Sämtliche Entsorgungsgebühren sind einzukalkulieren.

Auffüllen der entstandenen Löcher mit geeignetem Füllmaterial und Verdichtung des Bodens.

Die Arbeiten sind unter Berücksichtigung der örtlichen Baumschutzverordnung durchzuführen.
Eventuelle Schäden an umliegenden Strukturen sind zu vermeiden und gegebenenfalls zu melden.
Menge: 9,000 St

**01.8 Baumschutz herstellen/entfernen**
Baumschutz gegen mechanische Beschädigungen herstellen, während der Baumaßnahmen vorhalten und nach Beendigung wieder entfernen.

Anfallendes Material auf Baustelle lagern, in Behälter des AN laden, mit LKW des AN von der Baustelle entfernen und einer Verwertung nach Wahl des AN zuführen.

Geeignete Schutzmaßnahmen nach Wahl des AN und gemäß DIN 18920.

Zu schützende Bäume mit einem Stammumfang bis 3,8 m, gemessen bei 1,3 m über dem Erdboden.
Menge: 10,000 St

**01.9 Leitungstrennung - Fernmelde**
Trennung der Fernmeldeleitung nach Netzbetreibervorgaben, inklusive Planung, Freischaltung, Kennzeichnung und Dokumentation.
Menge: 1,000 St

**01.10 Leitungstrennung - Trinkwasser**
Freilegung und Trennung der Leitung bis zu einer Tiefe von 2,50 m und einer Länge von 5,0 m an der Grundstücksgrenze, inklusive wasserdichtem Verschluss und fachgerechter Verdichtung nach Vorgaben des Versorgers.

Rohrleitung ca. DN 200
Menge: 1,000 St

**01.11 Leitungstrennung - Schmutzwasser**
Freilegung und Trennung der Leitung bis zu einer Tiefe von 2,50 m und einer Länge von 5,0 m an oder außerhalb der Grundstücksgrenze, inklusive wasserdichtem Verschluss und fachgerechter Verdichtung nach Vorgaben des Versorgers.
Erforderliche Erdarbeiten sind einzukalkulieren.

Rohrleitung ca. DN 200
Menge: 1,000 St

### Titel 02 Baustelleneinrichtung

*Hinweis: Vorbemerkung Baustelleneinrichtung*
Bestandteil der Preisbildung sind die erforderlichen Kosten für die Baustellensicherheit und die Kosten für die sozialen Einrichtungen gemäß den Forderungen der Berufsgenossenschaften und der Gewerbeaufsicht. Ausnahme davon sind die im Leistungsverzeichnis enthaltenen Leistungspositionen.

Der AN benennt dem AG einen geeigneten verantwortlichen Vertreter der Firma. Dieser darf bis zur Beendigung der übernommenen Arbeiten ohne Zustimmung des AG nicht gewechselt werden.

Die Reinigung der Baustelle und den Zufahrtsbereichen ist in den Leistungen inbegriffen und hat ohne Aufforderung arbeitstäglich oder bei Bedarf auch öfter zu erfolgen.

Genehmigungen für die Inanspruchnahme von Flächen und für Sperrungen außerhalb der Baustelle sind vom AN einzuholen. Eventuelle Kosten für die Flächen bzw. für die Einholung der Genehmigungen gehen zu Lasten des AN.

Selektiver Rückbau:
Vor Rückbaubeginn werden die Gebäude durch den AN von schadstoffhaltigem Material, Abfall, Möbel, Haushaltsgegenständen und Sperrmüll befreit.

Eine Nachsortierung der Abbruchmassen wie Stahl,
Metall, Holz, Gipskarton, Dachpappe sowie Beton, Bauschutt,
usw. erfolgt während des Rückbaus der Gebäude.

Baustrom/Bauwasser:
Die Bereitstellung der vollständigen Versorgung mit Baustrom und Bauwasser erfolgt in Eigenleistung durch den AN. Da kein örtlicher Versorgungsanschluss mehr vorhanden ist, hat der AN die benötigte Versorgung eigenständig zu organisieren und bereitzustellen. Sämtliche anfallenden Verbrauchskosten für Strom und Wasser sowie alle Kosten im Zusammenhang mit der Bereitstellung, Nutzung und Abrechnung der jeweiligen Baustrom- und Bauwasserzähler trägt der AN vollständig und eigenverantwortlich.

**02.1 Einrichten der Baustelle**
Baustelle für die vertragsgemäße Durchführung der Bauleistungen aller in den nachfolgenden Titeln beschriebenen Leistungen einrichten. Die Pauschale umfasst die Vergütung der Baustelleneinrichtung einschließlich aller Geräte. Einrichtungs- und Lagerflächen für die beim Rückbau anfallenden Materialien und zur Bereitstellung der Transportcontainer werden dem AN auf dem Grundstück der Baustelle kostenlos zu Verfügung gestellt. Zusatzflächen außerhalb der Baustelle werden vom AN beschafft und nicht gesondert vergütet.

Die Einrichtung der Baustelle umfasst:
- Anfuhr, Abladen und betriebsfertig Aufbauen der Baucontainer sowie der sanitären Einrichtungen ausreichend für alle Beschäftigten (gem. Arbeitsstättenverordnung, Arbeitsstättenrichtlinie).
- Für die Entsorgung von Abwasser ist der AN zuständig. Die schadlose Entsorgung ist nachzuweisen.
- Dauerhafte Unterkünfte (Übernachtungsmöglichkeiten) sind im gesamten Baustellengelände nicht zugelassen.
- Antransport, Bereitstellen und betriebsfertiges Aufstellen und das Vorhalten aller benötigten Maschinen, Geräte und Betriebsmittel, die zur vertragsgemäßen Durchführung der Bauleistungen erforderlich sind.
- Durchführung der vorschriftsmäßigen Baustellenbeleuchtung. Die einzelnen Arbeitsplätze sind ausreichend und vorschriftsmäßig zu beleuchten. Die Absperrung und Bewachung der Baustelle sowie die Schutz- und Sicherungsmaßnahmen gemäß den gültigen Unfallverhütungsvorschriften und polizeilichen Vorschriften sind zu erbringen.
- Lieferung und Aufstellung aller erforderlichen Hinweisschilder und baustelleninternen Beschilderung ist durchzuführen.

Spätestens 7 Kalendertage nach Auftragserteilung sind vom AN ein Baustelleneinrichtungsplan sowie ein Bauzeitenplan für die Leistungen zu erstellen und dem AG über die örtliche Bauüberwachung zu übergeben. Die Kosten für die Erstellung der Pläne sowie die Abstimmung mit dem AG sind vom AN in den Einheitspreis einzurechnen.
Menge: 1,000 Psch

**02.2 Baustelleneinrichtung vorhalten**
Vorhalten und Unterhalten der in der vorherigen Position beschriebenen Baustelleneinrichtung für die Dauer der vertraglichen Ausführungsfrist, einschließlich aller Ver- und Entsorgungsleistungen und Verbrauchskosten.
Abrechnung erfolgt nach tatsächlicher Vorhaltezeit gemäß Abnahmeprotokollen.
Menge: 6,000 Wo

**02.3 Baustelle räumen**
Baustelle von allen Geräten, Anlagen, Einrichtungen und
dgl. räumen. Benutzte Flächen und Wege entsprechend dem
ursprünglichen Zustand ordnungsgemäß herrichten.
Verunreinigungen beseitigen.
Menge: 1,000 Psch

**02.4 Seitenschutzgeländer auf Flachdach**
Lieferung, Montage und standsichere Installation eines temporären Seitenschutzgeländers als Absturzsicherung auf dem Flachdach gemäß geltenden Arbeitsschutz- und DGUV-Vorschriften. Einschließlich benötigter Stützen, Ballastelemente bzw. Klemmsysteme, Zubehör sowie Abbau und Abtransport nach Fertigstellung.

Hinweis: Systemhöhe mind. 1,00 m, geschlossenes Seitenschutzsystem (Fußleiste, Zwischenholm, Handlauf).
Menge: 200,000 m

**02.5 Versetzbare Schutzzäune**
Schutzzaun inkl. Zufahrtstor, versetzbar, zur Sicherung von Baustellenbereichen gegen unbefugtes Betreten auf unbefestigtem und befestigtem Untergrund, bestehend aus Einzelelementen mit verzinktem Stahlrohrrahmen und Vergitterung mit Standfüßen, 2,0 m hoch, errichten, über den Sanierungszeitraum vorhalten und wieder entfernen.

Einbegriffen ist das Umsetzen der Schutzzäune zur Anpassung an den Bauablauf.
Menge: 250,000 m

**02.6 Stromversorgung herstellen/entfernen**
*** Pauschalposition
Die Bereitstellung der vollständigen Stromversorgung erfolgt in Eigenleistung durch den AN. Da kein örtlicher Stromanschluss vorhanden ist, hat der AN die benötigte Energieversorgung eigenständig zu organisieren und bereitzustellen.
Zuleitung bis zum straßenseitigen Hauptanschluss sowie alle weiteren Unterverteilungen und Zuleitungen sind Sache des AN.
Die einzurichtende Kapazität richtet sich nach dem Bedarf des AN und ist von diesem selbst festzulegen.

Baustromverteiler, wetterfest, als Anschlussverteilerschrank und Zählerplatz nach den technischen Anschlussbedingungen des zuständigen Netzbetreibers liefern und betriebsbereit aufstellen.
Geltende Regelwerke (DIN, VDE etc.) sind einzuhalten und es dürfen ausschließlich geprüfte Geräte und Anschlüsse verwendet werden.

Sämtliche anfallenden Verbrauchskosten für Strom sowie alle Kosten im Zusammenhang mit der Bereitstellung, Nutzung und Abrechnung des Baustromzählers trägt der AN vollständig und eigenverantwortlich.

Nach Abschluss der Baumaßnahme ist die gesamte Stromversorgung durch den AN wieder zu entfernen, sämtliche Anschlüsse sind zu trennen und beim örtlichen Versorger ordnungsgemäß abzumelden.
Menge: 1,000 psch

**02.7 Stromversorgung vorhalten**
Vorhalten und Unterhalten der in der vorherigen Position beschriebenen Stromversorgung für die Dauer der Baumaßnahme, einschließlich aller Ver- und Entsorgungsleistungen und Verbrauchskosten.
Abrechnung erfolgt nach tatsächlicher Vorhaltezeit gemäß Abnahmeprotokollen.
Menge: 6,000 Wo

**02.8 Wasserversorgung herstellen/entfernen**
*** Pauschalposition
Bereitstellen der für den vorschriftsmäßigen Baustellenbetrieb notwendigen Wasserversorgung, zum Beispiel durch Standrohr, Wassertanks oder temporäre Bauwasserleitungen, entsprechend den Anforderungen und dem Bedarf des AN.
Die Bereitstellung der vollständigen Wasserversorgung erfolgt in Eigenleistung durch den AN. Da kein örtlicher Wasseranschluss vorhanden ist, hat der AN die benötigte Versorgung eigenständig zu organisieren und bereitzustellen.

Zapfstellen, Kupplungen, Schlauchleitungen sowie sämtliche weiteren erforderlichen Anschluss- und Versorgungsleitungen für die gesamte Baustelle und Bauzeit sind durch den AN zu liefern, einzurichten und betriebsbereit vorzuhalten.
Im Angebotspreis enthalten sind ebenfalls die erforderliche Koordination mit dem örtlichen Wasserversorger, die Einholung aller notwendigen Genehmigungen sowie die Übernahme sämtlicher anfallender Gebühren.

Sämtliche anfallenden Verbrauchskosten für Wasser sowie alle Kosten im Zusammenhang mit der Bereitstellung, Nutzung und Abrechnung des Bauwasserzählers trägt der AN vollständig und eigenverantwortlich.

Nach Abschluss der Baumaßnahme ist die gesamte Wasserversorgung durch den AN wieder zu entfernen, alle Anschlüsse sind zu trennen und beim örtlichen Versorger ordnungsgemäß abzumelden.
Menge: 1,000 psch

**02.9 Wasserversorgung vorhalten**
Vorhalten und Unterhalten der in der vorherigen Position beschriebenen Wasserversorgung für die Dauer der Baumaßnahme, einschließlich aller Ver- und Entsorgungsleistungen und Verbrauchskosten.
Abrechnung erfolgt nach tatsächlicher Vorhaltezeit gemäß Abnahmeprotokollen.
Menge: 6,000 Wo

### Titel 03 Erweiterte Baustelleneinrichtung Schadstoffe

**03.1 Persönliche Schutzausrüstung (PSA) stellen und entsorgen**
Persönliche Schutzausrüstung in ausreichender Zahl und erforderlichen Größen für die auf der Baustelle Beschäftigten nach Art und Menge ausreichend dimensioniert während der Bauzeit und für die Arbeiten gem. TRGS 519, TRGS 521 und TRGS 551 bereitstellen.

Die PSA umfasst, u.a.:
- Schutzanzug CE Kat. III, Typ 5/6
- Sicherheitsschuhe S3
- Handschuhe
- Schutzhelm
- Atemschutzmasken mit Filter FFP2 / FFP 3
- bei Bedarf Atemschutzmasken mit Filter A2P3

Gebrauchte, ggf. kontaminierte PSA ist in geeigneten
Behältnissen zu sammeln und zu entsorgen.
Die Entsorgung ist einzukalkulieren.
Menge: 1,000 Psch

**03.2 Schwarz-Weiß-Anlage**
*** Pauschalposition
Schwarz-Weiß-Anlage (4-Kammer Anlage) für Arbeiten in
kontaminierten Bereichen und Arbeiten mit asbesthaltigen und KMF-haltigen Baustoffen, Dachpappen, Taubenkot inkl. Abwasserbehälter und Stiefelwaschanlage und aller Installationen und Zugängen einrichten und wieder entfernen. Werden Reinigungswannen verwendet, sind diese arbeitstäglich zu säubern, die Reinigungsflüssigkeit ist mindestens arbeitstäglich zu erneuern.
Mehrfaches Umsetzen der Anlage sowie die ordnungsgemäße Abwasserentsorgung einschließlich erforderlicher Nachweise sind im Einheitspreis enthalten.
Menge: 1,000 psch

**03.3 Schwarz-Weiß-Anlage vorhalten und betreiben**
Schwarz-Weiß-Anlage aus Vorposition während der gesamten Bauzeit in betriebsfähigem Zustand vorhalten sowie betreiben inkl. aller Betriebs- und Nebenkosten.Vorhaltekosten umfassen Betriebsmittel, Reinigung und Entsorgung der anfallenden Abwässer/Filter gemäß TRGS.
Menge: 6,000 Wo

**03.4 Zubehör für Rückbau Asbest**
Zubehör für den Rückbau von asbesthaltigen Materialien
während der Baumaßnahme,

- 4-Kammer-Schleuse f. Sanierung Asbest
- Abschottungsmaterial
- baumustergeprüfter Staubsauger zur Unterdruckhaltung und zum Absaugen freigesetzter Stäube, Filterklasse M, 150 m³/h (mit Asbestzulassung)
- Unterdruckhaltegeräte nach TRGS 519 zur technischen Durchlüftung der Sanierungsbereiche
- Sprüh- bzw. Airlessgerät mit tensiden Wasser
- BigBag mit Asbest-Kennzeichnung

inkl. Vorhaltezeit über den Zeitraum der Schadstoffsanierung
Menge: 1,000 Psch

**03.5 Zubehör für Rückbau KMF**
Zubehör für den Rückbau von KMF-haltiger Materialien während der Baumaßnahme,

- Airlessgerät mit tensid eingestelltem Wasser,
- BigBag mit KMF-Aufschrift in ausreichender Anzahl, einschl. Industrieklebeband zum Verschließen,
- Geräte zum Entfernen der KMF-haltigen Isolierungen und -Materialien, händisches Werkzeug zum Abstoßen/Schneiden des Dämmstoffs/ Verkleidung.

inkl. Vorhaltezeit den Zeitraum der KMF-Sanierung
Menge: 1,000 Psch

**03.6 Zubehör für Rückbau XPS-Dämmung**
Zubehör für den Rückbau von FCKW-haltigem Materialien während der Baumaßnahme,

- Airlessgerät mit tensid eingestelltem Wasser,
- BigBag in ausreichender Anzahl, einschl. Industrieklebeband zum Verschließen,
- Geräte zum Entfernen der FCKW-haltigen Isolierungen und -Materialien, händisches Werkzeug zum Abstoßen/Schneiden des Dämmstoffs/ Verkleidung.

inkl. Vorhaltezeit den Zeitraum der Sanierung
Menge: 1,000 Psch

### Titel 04 Schadstoffausbau

*Hinweis: Vorbemerkung zum Schadstoffausbau*
Die mit Schadstoffen belasteten Gebäudebereiche müssen nach dem Schadstoffausbau von der örtlichen Bauüberwachung visuell geprüft und freigegeben werden. Erst nach Freigabe dürfen die Arbeiten in diesen Abschnitten fortgesetzt werden.

Sanierungsbereich nach Abschluss der Arbeiten vollständig Feinreinigen.
Aufhebung und Freigabe des Sanierungsbereichs erst nach erfolgereicher Freimessung / Raumluftmessung Asbest nach VDI 3492.
Die Freimessung erfolgt bauseits durch einen sachkundiges Fachunternehmen.
Bei erfolgloser Freimessung muss die Feinreinigung wiederholt werden.
Die Kosten für wiederholende Freimessungen gehen in diesem Fall zu Lasten des AN. Es besteht kein Anspruch auf zusätzliche Vergütung von wiederholenden Reinigungsarbeiten.

**04.1 Rückbau Hallenboden, asbesthaltig**
Demontage des Bodenaufbaus in der Sporthalle.
Arbeitsverfahren nach Wahl des AN unter Berücksichtigung der Anforderungen der TRGS 519 (Asbestarbeiten).

Der Bodenaufbau wurde labortechnisch untersucht und als asbesthaltig bewertet. Im Zuge der orientierenden Schadstoffuntersuchung wurden asbesthaltige Abdichtungsbahnen unterhalb des Holzbodenaufbaus festgestellt.
Aufgrund der Schichtfolge und der konstruktiven Ausführung ist davon auszugehen, dass der gesamte Hallenboden nicht trennbar ist und als asbesthaltig zurückzubauen und zu entsorgen ist.

Bodenaufbau wie folgt (von oben nach unten):

1. Holzparkett mit Unterkonstruktion
2. Asbesthaltige Abdichtungsbahn
3. Estrich
4. Weitere asbesthaltige Abdichtungsbahn
5. Betonbodenplatte

Bituminöse, asbesthaltige Anhaftungen, Kleberreste und kontaminierte Restschichten sind vollständig und rückstandsfrei von der Betonbodenplatte zu entfernen (z. B. durch Abfräsen). Der vollständige Ausbau der unteren Abdichtungsbahn ist sicherzustellen; der Sanierungserfolg wird durch die Bauüberwachung überprüft und bei Bedarf zusätzlich labortechnisch bestätigt.
Erforderliche Nacharbeiten aufgrund unzureichender Reinigung oder verbliebener Rückstände gelten als Bestandteil der Leistung und werden nicht gesondert vergütet.

Die Arbeiten erfolgen manuell, befeuchtet und mit geeigneter Direktabsaugung; Unterdruckhaltung und Abschottung nach TRGS 519 sind herzustellen. Sanierungsbereiche werden durch den AN in Abstimmung mit der Bauüberwachung festgelegt. Herstellung der Bereiche (Werkzeuge, Gerüste, Abschottungen, Schleusen) ist im Einheitspreis enthalten.

Aufgenommene Stoffe und Materialien fachgerecht verschließen, sammeln, im staubdichten, geschlossenen Behälter des AN lagern, Behältergröße nach Wahl des AN, auf LKW des AN laden.

Abfall ist gefährlich, schadstoffbelastet, Schadstoff Asbest TRGS 519, die Entsorgung wird gesondert vergütet.
Menge: 790,000 m²

**04.2 Rückbau Sockelabdichtung, asbesthaltig**
Fachgerechter Rückbau von asbesthaltiger Sockelabdichtung unter besonderer Beachtung der Anforderungen nach TRGS 519.

Der Rückbau erfolgt selektiv, sodass keine Vermischung von Abbruchmaterial mit der belasteten Sockelabdichtung stattfindet.

Arbeitsverfahren nach Wahl des AN.
Während sämtlicher Arbeiten ist staubarm bzw. staubfrei zu arbeiten. Das belastete Material ist unmittelbar zu separieren und fachgerecht zu verpacken. Es dürfen keine Rückstände verbleiben.

Bereich: Fassaden, Sockelbereich umlaufend auf ca. 0,4 m über GOK
Ausführung: horizontal als Abdichtungsbahn zwischen Außenwand und Sockel, umlaufend um gesamtes Gebäude.
Gesamtlänge Horizontalsperre: ca. 113 m
Breite der Horizontalsperre: ca. 0,3 m
Gesamtfläche: ca. 33,9 m²
Schichtdicke: ca. 0,5 bis 1,0 cm

Aufgenommene Stoffe sammeln, im staubdichten, geschlossenen Behälter des AN lagern, Behältergröße nach Wahl des AN, auf LKW des AN laden.
Reinigung der Verpackungen vor dem Ausschleusen aus dem Schwarzbereich.
Abfall ist gefährlich, schadstoffbelastet, Schadstoff Asbest, TRGS 519, die Entsorgung wird gesondert vergütet.
Menge: 33,900 m²

**04.3 Rückbau Kabelschott, asbesthaltig**
Fachgerechter Rückbau von asbesthaltigem Kabelschott an Wanddurchbrüchen / Rohrdurchführungen im GloveBag-Verfahren.

Asbesthaltiger Kabelschott/Spachtelmasse, Abbruch von Hand/mit handgeführten Kleingeräten, Ausführung staubarm, im GloveBag-Verfahren, unter Berücksichtigung der TRGS 519.
Alternative Ausführung in Anlehnung an das BT-32 "Stemmverfahren" durch Ausstemmen von asbesthaltigen Materialien in einen Kunststoffbeutel als Schleuse.

GloveBags sind gemäß Herstellerangaben anzubringen und staubdicht zu verkleben; erforderliche Werkzeuge sind innerhalb des GloveBags bereitzustellen. Medien sind vorab stillzulegen oder abzudichten. Während der Arbeiten ist eine geeignete Absaugung nach TRGS 519 einzusetzen. Nach Ausbau sind die Oberflächen innerhalb des GloveBags mit H-Klasse-Sauger zu reinigen.

Sanierungsfläche, ca. 0,25 m²
Länge, ca.: 0,5m
Breite, ca: 0,5m
Tiefe bis ca.: 5,0 cm

Abrechnung erfolgt je Stück abgeschlossener Sanierungsfläche.

Die Oberflächen im Glovebag Sanierungsbereich sind nach den
Demontage- und Verpackungsarbeiten mittels K1-Sauger zu
reinigen.

Aufgenommene GloveBags fachgerecht verschließen, sammeln, im staubdichten, geschlossenen Behälter des AN lagern, Behältergröße nach Wahl des AN, auf LKW des AN laden.

Abfall ist gefährlich, schadstoffbelastet, Schadstoff Asbest TRGS 519, die Entsorgung wird gesondert vergütet.
Menge: 10,000 St

**04.4 Rückbau Rohrisolierungen, KMF-haltig**
Fachgerechte Demontage von Isolierungen aus KMF (künstlichen Mineralfasern) auf diversen Rohrleitungen im gesamtem Gebäude unter besonderer Beachtung der Anforderungen nach TRGS 521.

Stärke der isolierten Rohrleitungen:
DN 15 bis 50
Dämmdicke: bis ca. 50% DN
Kalkulationsgrundlage: 500 lfdm. Rohrleitung
Arbeitshöhe: bis 6,0 m

Anfeuchten der Kunststoffummantelungen, Aufschneiden der Kunststoffmäntel oder Aluminiumkaschierungen, Anfeuchten der zu demontierenden Isolierungen, Demontage der feuchten KMF-Ummantelungen unter permanenter, örtlicher Absaugung und dem Einsatz von faserbindenden Flüssigkeiten.
Die Festlegung von Sanierungsbereichen obliegt dem AN. Die Kosten zur Herstellung der Sanierungsbereiche und Hilfsmittel wie Werkzeuge, Gerüste, Leiter, Abschottungen, Schleusen, etc. ist in den Einheitspreis einzukalkulieren.

Aufgenommene Stoffe fachgerecht verschließen, sammeln, im staubdichten, geschlossenen Behälter des AN lagern, Behältergröße nach Wahl des AN, auf LKW des AN laden.

Abfall ist gefährlich, schadstoffbelastet, Schadstoff KMF, TRGS 521, die Entsorgung wird gesondert vergütet.
Menge: 500,000 m

**04.5 Rückbau Dachaufbau (Dachpappen, Dämmungen)**
Fachgerechte Demontage des Dachaufbaus.
Dachpappen sind nachweislich frei von Asbest und PAK.
Im Aufbau ist XPS als Dämm- und Dichtstoff unter der Dachpappe verbaut, horizontal und vollflächig auf Trapezblech verklebt, FCKW-Gehalt > 70.000 mg/kg OS.

Rückbau der FCKW-haltigen XPS-Dämmung von Hand bzw. mit handgeführten Kleingeräten, Fräs- oder Schleifgeräten. Staubarme Ausführung unter Befeuchtung und Direktabsaugung. Ziel ist eine möglichst vollständige Separierung von XPS und Trapezblech; verbleibende Anhaftungen sind mechanisch zu entfernen.
Dachaufbau (von oben nach unten):

1. Dachpappen, mehrlagig, ca. 1,0-3,0 cm
2. Dämmung XPS, ca. 5,0-10,0 cm
3. Trapezblech

Arbeitshöhe bis 8,0 m auf Flachdach.

Abgebaute Materialien sind zu separieren, fachgerecht zu verpacken und in Container zu verbringen.
Einschließlich Bereitstellung aller erforderlichen Geräte, Gerüste, Absturzsicherungen, Hilfsmittel sowie sämtlicher Personalkosten. Der Auf-, Ab- und Umbau eines Bauaufzugs für den Transport der Abfälle (BigBags) ist in den EP einzukalkulieren.
Die Entsorgung erfolgt über eine gesonderte Position.
Menge: 1050,000 m²

**04.6 Leuchtstofflampen**
Beschädigungsfreier Rückbau der Leuchtstofflampen aus den Gebäuden vor dem Gebäudeabbruch entspr. den gesetzl. Anforderungen inkl. Separierung der einzelnen Leuchtmittel. Sammeln, sortenrein verpacken und zur Entsorgung bereitstellen.
Inkl. aller erforderlichen Geräte, Hilfsmittel und Personalkosten.
Arbeitshöhe: bis 7,70 m
Menge: 80,000 St

### Titel 05 Rückbauarbeiten

**05.1 Beräumung des Gebäudes**
Beräumung des Gebäudes von allen losen Gegenständen wie Mobiliar, Abfälle, Schrott, Einbauten, usw.

Bereitstellung der Abfälle sortenrein für den Transport zur Verwertungs- oder Entsorgungsanlage, inkl. Stellung von
Containern/BigBags für die einzelnen Abfallarten.

Die Entsorgung erfolgt über eine gesonderte Position.

Brutto-Rauminhalt Sporthalle, ca. = 6094 m³
Brutto-Rauminhalt Raum Sozialtrakt, ca. = 986 m³
Gesamt = 7080 m³
Menge: 7080,000 m³

**05.2 Entkernung des Gebäudes**
Entkernung des Gebäudes inkl. Rückbau aller Einbauten
(wie z.B. Holzeinbauten, Gipskartonwände und abgehängte Decken, Kunststoffe, Metalleinbauten, Sanitäreinrichtung, Beleuchtung, elektrischer Anlagen, u.a.) sowie Bodenbeläge (verklebt/verspachtelt), Fliesenspiegel und Bodenfliesen, Türen/Fenster, technischer Anlagen und Geräte.

Bereitstellung der Abfälle sortenrein für den Transport zur
Verwertungs- oder Entsorgungsanlage, inkl. Stellung von
Containern/BigBags für die einzelnen Abfallarten.

Die Entsorgung erfolgt über eine gesonderte Position.
Menge: 7080,000 m³

**05.3 Rückbau des Gebäudes**
Vollständiger Rückbau des Gebäudes einschließlich Bodenplatte.

Der Rückbau der Fundamente sowie Erdarbeiten zum Planumsangleich erfolgt über eine gesonderte Position.

Grundsätzlich ist das Rückbauverfahren durch den AN festzulegen und im Arbeitsplan festzuhalten.

Es erfolgt ein selektiver Rückbau der Gebäude dem Ziel alle anfallenden Abfälle (u.a. Mauerwerk, Ziegel, Beton, Porenbeton, Fliesen, Holz und Holzdachstuhl, Böden und Bodenbeläge, Estriche, Dachpappen, Gipskartonplatten, Türen, Dämmungen, Fenstern und Zargen sowie technischer Anlagen und sonstiger Einbauten) zu separieren und sortenrein zu fraktionieren.
Material zerkleinern, auf der Baustelle transportieren und zur Entsorgung bereitstellen.
Estrich, Dämmlagen und Sperrschichten sind ebenfalls zu separieren

Schwarze Anhaftungen an Bodenplatten, Fundamenten, Deckenplatten, Keller- und Außenwänden sind soweit möglich zu entfernen und für die Entsorgung zu separieren.

Die Entsorgung der Abfälle wird gesondert vergütet.
Menge: 7080,000 m³

**05.4 Zulage Abschleifen bituminöser Rückstände, Sanitär**
Zulageposition zur vollständigen Entfernung von bituminösen Rückständen im Bodenaufbau von Sanitäreinrichtungen und Feuchträumen durch handgeführtes Fräsen oder Schleifen mit Direkt-Absaugung des Staubes. Ausführung in Anlehnung an das BT 40-Verfahren.

Durchführung mit handgeführten Fräs- oder Schleifgeräten und Direktabsaugung; Ziel ist eine rückstandsfreie mineralische Oberfläche.

Bituminöse Rückstände im Sanitärbereich sind frei von PAK und Asbest (labortechnisch überprüft).

Position nur bei Erfordernis und nach Anweisung durch den AG.

Anfallendes Schleif-/Fräsgut auffangen, fachgerecht verpacken und in Container transportieren.

Die Entsorgung erfolgt über eine gesonderte Position.
Menge: 50,000 m²

**05.5 Zulage HWL-Dämmung, separieren**
Zulage zur Separierung von Dämmstoffen aus Holzwolle-Leichtbauplatten (HWL-Platten) Beim Rückbau des Gebäudes.

Ausführung in Tür- und Fensterlaibung, als Putzträger an Decken und im Traufbereich des Daches.

Staubarme Demontage unter Berücksichtigung des allgemeinen Arbeitsschutzes.

Alle freiwerdenen Abfälle sind zu Separieren, getrennt zu Lagern und zu entsorgen.

Rückbauverfahren nach Wahl des AN.

Eine Vermischung von Dämmstoffen und mineralischen Abbruchabfällen beim Rückbau der Gebäude ist in jedem Falle zu vermeiden.
Bereitstellung der Abfälle sortenrein für den Transport zur
Verwertungs- oder Entsorgungsanlage, inkl. Stellung von
Containern/BigBags für die einzelnen Abfallarten.

Die Entsorgung erfolgt über eine gesonderte Position.
Menge: 500,000 m²

**05.6 Rückbau der Fundamente**
Vollständiger Rückbau der Fundamente inkl. notwendiger Erdarbeiten

Die Verfüllung der Baugrube erfolgt im Rahmen des Planumsangleichs in gesonderter Position.

Fundamentmaterial muss gemäß GewAbfV frei von Fremdstoffen und Anhaftungen (z.B. teerhaltige Sperrschichten) getrennt, zerkleinert, innerhalb des Baufeldes transportiert und gelagert werden.

Bei der Bearbeitung des Abbruchs ist zu berücksichtigen, dass einige gefährliche Abfälle nur schrittweise entfernt werden können. Die Koordination dieser Arbeiten liegt in der Verantwortung des Auftragnehmers (AN).
Die Entsorgung des Abbruchmaterials (gefährlich / ungefährlich) erfolgt über eine gesonderte Position.
Menge: 400,000 m³

**05.7 Zulage Abschleifen bituminöser Rückstände, horizontal und vertikal**
Zulageposition zur vollständigen Entfernung von bituminösen Rückständen an Bodenplatten, Fundamenten, Deckenplatten, Keller- und Außenwänden durch handgeführtes Fräsen oder Schleifen mit Direkt-Absaugung des Staubes. Ausführung in Anlehnung an das BT 40-Verfahren.

Ausführung horizontal und vertikal.

Ziel ist die Herstellung einer sauberen Betonfläche ohne schwarze Anhaftungen zur Bewahrung der Recyclingfähigkeit des Abbruchmaterials.

Durchführung unter Berücksichtigung der Anforderungen nach TRGS 519, TRGS 524 und TRGS 551.

Position nur bei Erfordernis und nach Anweisung durch den AG.

Anfallendes Schleif-/Fräsgut auffangen, fachgerecht verpacken und in Container transportieren.

Die Entsorgung erfolgt über eine gesonderte Position.
Menge: 100,000 m²

**05.8 Verfüllmaterial liefern und einbauen**
Verdichtungsfähiges Verfüllmaterial liefern und witterungsgeschützt zum Einbau bereitstellen.
Baufeld verfüllen, lagenweise verdichten und anschließend planieren.
Verdichtungsnachweise sind zu erbringen; die Kosten hierfür sind im Einheitspreis enthalten.

Anforderungen an das Material:
gemäß ZTV E-StB; Qualitätsnachweis RC-1/BM-0/BG-0 nach EBV; Materialfeuchte gemäß Einbaubedingungen der ZTV E-StB. Transporte innerhalb des Baufelds sind enthalten.
Menge: 500,000 m³

### Titel 06 Entsorgung

*Hinweis: Hinweise zur Entsorgung*
Hinweise zur Entsorgung

Im Fall einer Sammelentsorgung (nur für Kleinmengen von jährlich weniger als 20 t je Erzeugernummer und Abfallschlüssel zulässig) sind vom Auftragnehmer die Entgelte für die Entsorgung von gefährlichen Bauabfällen als Gesamtkosten für Sammlung, Transport und Entsorgung zu kalkulieren.

Entsorgung gefährlicher Abfälle:
Die Entsorgung gefährlicher Abfälle erfolgt in Rücksprache mit dem AG durch den AN. Die Abfalltransportscheine (Begleit- und Übernahmescheine) für nachweispflichtige Abfälle sind vom externen Abfallbevollmächtigten des AG anzufertigen.
Der Abfallbevollmächtigte ist mindestens 2 Tage vorher zu benachrichtigen. Die Deklaration der Abfälle inkl. Einstufung der mineralischen Abfälle erfolgt durch den externen Abfallbeauftragten des AGs.
Die anfallenden Gebühren und sämtliche Kosten der ordnungsgemäßen Entsorgung (u. A. auch die Gebühren für das Andienungsverfahren für gefährliche Abfälle) werden vom AN übernommen. Der Nachweis der geordneten Entsorgung ist unmittelbar zu erbringen. Grundsätzlich hat der AN durch seine Sach- und Fachkunde die ordnungsgemäße Sicherung und den fachgerechten Transport (u.A. Abplanen, Transportnetze, etc.) in abschließbaren Deckelcontainern zu gewährleisten.
Der AN hat die Voraussetzungen für den Transport von Abfällen gemäß §§ 53, 54 KrWG zu erfüllen. Die Transportgenehmigung / Beförderungserlaubnis ist bei Auftragserteilung durch den AN vorzulegen. Der AN muss technisch und organisatorisch das elektronische Nachweisverfahren (z.B. ZEDAL) gemäß NachwV anwenden. An der Abfallbilanz der gefährlichen Abfälle hat der AN durch Aufbereitung und Vorlage der Daten mitzuwirken. Sämtliche Beseitigungs- und Verwertungswege der gefährlichen Abfälle sind mit Begleit-, Übernahme- und Wiegescheinen zu belegen. Sämtliche Entsorgungsnachweise und Begleitpapiere für gefährliche Abfälle werden durch den externen Abfallbevollmächtigten des AG erstellt. Der Transport und die Entsorgung sowie hierzu notweniger Nebenleistungen hat durch den AN oder ein von ihm beauftragtes und zertifiziertes Unternehmen zu erfolgen. Abfallerzeuger ist der Bauherr mit der bei der Landesbehörde registrierten Betriebsstätte.

Entsorgung nicht gefährlicher Abfälle
Der Abbruch und die Entsorgung der nicht gefährlichen Materialien/Abfälle hat  entsprechend der behördlichen Vorschriften und einschlägigen Gesetzn zu erfolgen. Zu den einschlägigen Gesetzen ist insbesondere, die seit dem 18.04.2017 geltende Aktualisierung der GewAbfV zu befolgen, welche im Bereich der Baumaßnahmen zu erweiterten Getrenntsammlungs- und Dokumentationspflichten führt und zu befolgen ist.
Danach sind Mischabfälle (AVV 170107 und AVV 170904) konsequent zu vermeiden. Verpackungsmaterialien (AVV-Gruppe 1501) - sofern diese nicht an entsorgungspflichtige Produktverantwortliche zurückgeführt oder einem Verwertungskreislauf zugeführt werden, fallen ebenfalls unter die Gewerbeabfallverordnung. Die Kosten des getrennten Sammelns und der Entsorgung dieser Verpackungsmaterialien werden nicht vom AG übernommen. Die verpflichtende Dokumentation für diese Abfälle ist Sache des AN und nicht Gegenstand des AG und wird nicht separat vergütet. Auf Verlangen des AG ist diese zur Einsicht vorzulegen. Die Entsorgung sämtlicher nicht gefährlicher Abfälle erfolgt durch den AN (inkl. Transport- und Entsorgungsgebühren).
Die Abfalltransportscheine / Registerbelege für nicht nachweispflichtige Abfälle sind vom AN anzufertigen.
Die Deklaration aller Abfälle inkl. Einstufung der Abfälle erfolgt durch den externen Abfallbevollmächtigen des AG.

*Hinweis: Ungefährliche Abfälle*

**06.1 AVV 160214, gebrauchte Geräte, entsorgen**
Elektroschrott / elektronische Geräte, ungefährlich, Abfallschlüssel nach AVV (Abfallverzeichnis-Verordnung)

160214 gebrauchte Geräte mit Ausnahme derjenigen, die unter 160209 bis 160213 fallen
hier: Elektroschrott und elektronische Geräte

Material auf Baustelle lagern, in Behälter des AN laden, mit LKW des AN zur Entsorgungsstelle transportieren, entsorgen. Behältergröße nach Wahl des AN, Mengenermittlung und Abrechnung nach Wiegeschein. Sämtliche Entsorgungsgebühren sind einzukalkulieren.
Menge: 2,000 t

**06.2 AVV 170101, Beton, RC-3, entsorgen**
Bau- und Abbruchabfälle, Beton, Ziegel, Fliesen und Keramik, nicht gefährlich, Abfallschlüssel nach AVV (Abfallverzeichnis-Verordnung) für:

170101 Beton - Materialklasse bis RC-3

gemäß Analyse nach Ersatzbaustoffverordnung (EBV) Anlage 1, Tabelle 1 in Verbindung mit den Vollzugshinweisen für das Land Brandenburg, Anhang 5 Tabelle 1 (Verdachtsunabhängiger Mindestuntersuchungsumfang).

Material auf Baustelle lagern, in Behälter des AN laden, mit LKW des AN zur Entsorgungsstelle transportieren, entsorgen. Behältergröße nach Wahl des AN, Mengenermittlung und Abrechnung nach Wiegeschein. Sämtliche Entsorgungsgebühren sind einzukalkulieren.
Menge: 1000,000 t

**06.3 AVV 170101, Beton, RC-2, entsorgen**
Bau- und Abbruchabfälle, Beton, Ziegel, Fliesen und Keramik, nicht gefährlich, Abfallschlüssel nach AVV (Abfallverzeichnis-Verordnung) für:

170101 Beton - Materialklasse RC-2

gemäß Analyse nach Ersatzbaustoffverordnung (EBV) Anlage 1, Tabelle 1 in Verbindung mit den Vollzugshinweisen für das Land Brandenburg, Anhang 5 Tabelle 1 (Verdachtsunabhängiger Mindestuntersuchungsumfang).

Material auf Baustelle lagern, in Behälter des AN laden, mit LKW des AN zur Entsorgungsstelle transportieren, entsorgen. Behältergröße nach Wahl des AN, Mengenermittlung und Abrechnung nach Wiegeschein. Sämtliche Entsorgungsgebühren sind einzukalkulieren.
Menge: 400,000 t

**06.4 AVV 170101, Beton, RC-1, entsorgen**
Bau- und Abbruchabfälle, Beton, Ziegel, Fliesen und Keramik, nicht gefährlich, Abfallschlüssel nach AVV (Abfallverzeichnis-Verordnung) für:

170101 Beton - Materialklasse RC-1

gemäß Analyse nach Ersatzbaustoffverordnung (EBV) Anlage 1, Tabelle 1 in Verbindung mit den Vollzugshinweisen für das Land Brandenburg, Anhang 5 Tabelle 1 (Verdachtsunabhängiger Mindestuntersuchungsumfang).

Material auf Baustelle lagern, in Behälter des AN laden, mit LKW des AN zur Entsorgungsstelle transportieren, entsorgen. Behältergröße nach Wahl des AN, Mengenermittlung und Abrechnung nach Wiegeschein. Sämtliche Entsorgungsgebühren sind einzukalkulieren.
Menge: 300,000 t

**06.5 AVV 170101, Porenbeton, bis RC-3, entsorgen**
Bau- und Abbruchabfälle, Beton, Ziegel, Fliesen und Keramik, nicht gefährlich, Abfallschlüssel nach AVV (Abfallverzeichnis-Verordnung) für:

170101 Porenbeton - Materialklasse bis RC-3

gemäß Analyse nach Ersatzbaustoffverordnung (EBV) Anlage 1, Tabelle 1 in Verbindung mit den Vollzugshinweisen für das Land Brandenburg, Anhang 5 Tabelle 1 (Verdachtsunabhängiger Mindestuntersuchungsumfang).

Material auf Baustelle lagern, in Behälter des AN laden, mit LKW des AN zur Entsorgungsstelle transportieren, entsorgen. Behältergröße nach Wahl des AN, Mengenermittlung und Abrechnung nach Wiegeschein. Sämtliche Entsorgungsgebühren sind einzukalkulieren.
Menge: 200,000 t

**06.6 AVV 170102, Ziegel, bis RC-3, entsorgen**
Bau- und Abbruchabfälle, Beton, Ziegel, Fliesen und Keramik, nicht gefährlich, Abfallschlüssel nach AVV (AbfallverzeichnisVerordnung) für:

170102 Ziegel - Materialklasse bis RC-3

gemäß Analyse nach Ersatzbaustoffverordnung (EBV) Anlage 1, Tabelle 1 in Verbindung mit den Vollzugshinweisen für das Land Brandenburg, Anhang 5 Tabelle 1 (Verdachtsunabhängiger Mindestuntersuchungsumfang).

Material auf Baustelle lagern, in Behälter des AN laden, mit LKW des AN zur Entsorgungsstelle transportieren, entsorgen. Behältergröße nach Wahl des AN, Mengenermittlung und Abrechnung nach Wiegeschein. Sämtliche Entsorgungsgebühren sind einzukalkulieren.
Menge: 100,000 t

**06.7 AVV 170103, Fliesen, Ziegel und Keramik, RC-3, entsorgen**
Bau- und Abbruchabfälle, Beton, Ziegel, Fliesen und Keramik, nicht gefährlich, Abfallschlüssel nach AVV (Abfallverzeichnis-Verordnung) für:

170103, Fliesen, Ziegel und Keramik
Materialklasse bis einschließlich RC-3
gemäß Analyse nach Ersatzbaustoffverordnung (EBV) Anlage 1, Tabelle 1 in Verbindung mit den Vollzugshinweisen für das Land Brandenburg, Anhang 5 Tabelle 1 (Verdachtsunabhängiger Mindestuntersuchungsumfang).

Material auf Baustelle lagern, in Behälter des AN laden, mit LKW des AN zur Entsorgungsstelle transportieren, entsorgen. Behältergröße nach Wahl des AN, Mengenermittlung und Abrechnung nach Wiegeschein. Sämtliche Entsorgungsgebühren sind einzukalkulieren.
Menge: 5,000 t

**06.8 AVV 170107, Gemische aus Beton, Ziegel, Fliesen u. Keramik, bis RC-3, entsorgen**
Hinweis:
Gemäß GewAbfV sind Mischabfälle (AVV 170107 und 170904) konsequent zu vermeiden.

Bau- und Abbruchabfälle, Beton, Ziegel, Fliesen und Keramik, nicht gefährlich, Abfallschlüssel nach AVV (Abfallverzeichnis-Verordnung) für:

170107 Gemische aus Beton, Ziegeln, Fliesen und Keramik -
bis Materialklasse RC-3

gemäß Analyse nach Ersatzbaustoffverordnung (EBV) Anlage 1, Tabelle 1 in Verbindung mit den Vollzugshinweisen für das Land Brandenburg, Anhang 5 Tabelle 1 (Verdachtsunabhängiger Mindestuntersuchungsumfang

Material auf Baustelle lagern, in Behälter des AN laden, mit LKW des AN zur Entsorgungsstelle transportieren, entsorgen. Behältergröße nach Wahl des AN, Mengenermittlung und Abrechnung nach Wiegeschein. Sämtliche Entsorgungsgebühren sind einzukalkulieren.
Menge: 30,000 t

**06.9 AVV 170201, Holz, A III, entsorgen**
Bau- und Abbruchabfälle, Holz, Glas und Kunststoff,
nicht gefährlich, Abfallschlüssel nach AVV (Abfallverzeichnis-Verordnung)

170201 Bau-/Abbruchabfall Holz, nicht schadstoffbelastet, Altholzkategorie A III,

Material auf Baustelle lagern, in Behälter des AN laden, mit LKW des AN zur Entsorgungsstelle transportieren, entsorgen. Behältergröße nach Wahl des AN, Mengenermittlung und Abrechnung nach Wiegeschein. Sämtliche Entsorgungsgebühren sind einzukalkulieren.
Menge: 3,000 t

**06.10 AVV 170202, Glas, entsorgen**
Bau- und Abbruchabfälle, Holz, Glas und Kunststoff,
nicht gefährlich, Abfallschlüssel nach AVV (Abfallverzeichnis-Verordnung)

170202 Bau-/Abbruchabfall, Glas, nicht schadstoffbelastet,

Material auf Baustelle lagern, in Behälter des AN laden, mit LKW des AN zur Entsorgungsstelle transportieren, entsorgen. Behältergröße nach Wahl des AN, Mengenermittlung und Abrechnung nach Wiegeschein. Sämtliche Entsorgungsgebühren sind einzukalkulieren.
Menge: 2,500 t

**06.11 AVV 170203, Kunststoffe, nicht schadstoffbelastet, entsorgen**
Bau- und Abbruchabfälle aus Kunststoffen, nicht gefährlich, Abfallschlüssel nach AVV (Abfallverzeichnis-Verordnung)

170203 Kunststoffabfälle, nicht schadstoffbelastet,

Material auf Baustelle lagern, in Behälter des AN laden, mit LKW des AN zur Entsorgungsstelle transportieren, entsorgen. Behältergröße nach Wahl des AN, Mengenermittlung und Abrechnung nach Wiegeschein. Sämtliche Entsorgungsgebühren sind einzukalkulieren.
Menge: 0,500 t

**06.12 AVV 170302, Bitumengemische, entsorgen**
Bau- und Abbruchabfälle, Bitumengemische, ungefährlich, Abfallschlüssel nach AVV (Abfallverzeichnis-Verordnung)

170302 Bitumenpappenabfälle, asbestfrei
hier: Dachpappenabfälle, asbest- und teerfrei

Material auf Baustelle lagern, in verschließbaren Behälter des AN laden, mit LKW des AN zur Entsorgungsstelle transportieren, entsorgen. Behältergröße nach Wahl des AN, Mengenermittlung und Abrechnung nach Wiegeschein. Sämtliche Entsorgungsgebühren sind einzukalkulieren.
Menge: 15,000 t

**06.13 AVV 170405, Eisen/Stahl, entsorgen**
Bau- und Abbruchabfälle, Metalle, nicht gefährlich, Abfallschlüssel nach AVV (Abfallverzeichnis-Verordnung)

170405 Eisen/Stahl, nicht schadstoffbelastet
hier: Stahlträger, Stahlkonstruktionen, Armierung

Material auf Baustelle lagern, in Behälter des AN laden, mit LKW des AN zur Entsorgungsstelle transportieren, entsorgen. Behältergröße nach Wahl des AN, Mengenermittlung und Abrechnung nach Wiegeschein. Sämtliche Entsorgungsgebühren sind einzukalkulieren.
Menge: 50,000 t

**06.14 AVV 170407, gemischte Metalle, entsorgen**
Bau- und Abbruchabfälle, Metalle, nicht gefährlich, Abfallschlüssel nach AVV (Abfallverzeichnis-Verordnung)

170407 gemischte Metalle, nicht schadstoffbelastet
hier: Schrott & Metalle

Material auf Baustelle lagern, in Behälter des AN laden, mit LKW des AN zur Entsorgungsstelle transportieren, entsorgen. Behältergröße nach Wahl des AN, Mengenermittlung und Abrechnung nach Wiegeschein. Sämtliche Entsorgungsgebühren sind einzukalkulieren.
Menge: 10,000 t

**06.15 AVV 170411, Kabel, entsorgen**
Bau- und Abbruchabfälle, Metalle, nicht gefährlich, Abfallschlüssel nach AVV (Abfallverzeichnis-Verordnung)

170411 Kabel, nicht schadstoffbelastet,

Material auf Baustelle lagern, in Behälter des AN laden, mit LKW des AN zur Entsorgungsstelle transportieren, entsorgen. Behältergröße nach Wahl des AN, Mengenermittlung und Abrechnung nach Wiegeschein. Sämtliche Entsorgungsgebühren sind einzukalkulieren.
Menge: 1,000 t

**06.16 AVV 170504, Boden, bis BM-F3*, entsorgen**
Bau- und Abbruchabfälle, Boden, Steine und Baggergut,
nicht gefährlich, Abfallschlüssel nach AVV (Abfallverzeichnis-Verordnung)

170504 Boden und Steine, nicht schadstoffbelastet
Materialklasse bis BM-F3*

gemäß Analyse nach Ersatzbaustoffverordnung (EBV) Anlage 1, Tabelle 3 in Verbindung mit den Vollzugshinweisen für das Land Brandenburg, Anhang 5 Tabelle 1 (Verdachtsunabhängiger Mindestuntersuchungsumfang).

Material auf Baustelle lagern, in Behälter des AN laden, mit LKW des AN zur Entsorgungsstelle transportieren, entsorgen. Behältergröße nach Wahl des AN, Mengenermittlung und Abrechnung nach Wiegeschein.
Sämtliche Entsorgungsgebühren sind einzukalkulieren.

Bedarfsposition in Abhängigkeit der Ergebnisse der Deklarationsanalyse.
Menge: 500,000 t

**06.17 AVV 170604, Dämmmaterial, nicht schadstoffbelastet, entsorgen**
Bau- und Abbruchabfälle, nicht gefährlich, Abfallschlüssel nach AVV (Abfallverzeichnis-Verordnung)

170604 Dämmmaterial, nicht schadstoffbelastet
hier: ungefährliche Dämmstoffe, EPS

Material auf Baustelle lagern, in Behälter des AN laden, mit LKW des AN zur Entsorgungsstelle transportieren, entsorgen. Behältergröße nach Wahl des AN, Mengenermittlung und Abrechnung nach Wiegeschein. Sämtliche Entsorgungsgebühren sind einzukalkulieren.
Menge: 0,500 t

**06.18 AVV 170904, gemischte Bau- und Abbruchabfälle, entsorgen**
Hinweis:
Gemäß GewAbfV sind Mischabfälle (AVV 170107 und 170904) konsequent zu vermeiden.

Sonstige Bau- und Abbruchabfälle, nicht gefährlich, Abfallschlüssel nach AVV (Abfallverzeichnis-Verordnung)

170904 gemischte Bau- und Abbruchabfälle, nicht schadstoffbelastet
hier: Bodenbeläge, Folien, HWL-Abfälle, gemische

Material auf Baustelle lagern, in Behälter des AN laden, mit LKW des AN zur Entsorgungsstelle transportieren, entsorgen. Behältergröße nach Wahl des AN, Mengenermittlung und Abrechnung nach Wiegeschein. Sämtliche Entsorgungsgebühren sind einzukalkulieren.
Menge: 30,000 t

**06.19 AVV 200307, Sperrmüll, entsorgen**
Bau- und Abbruchabfälle, Sperrmüll, nicht gefährlich, Abfallschlüssel nach AVV (Abfallverzeichnis-Verordnung)

200307 Sperrmüll, nicht schadstoffbelastet

Material auf Baustelle lagern, in Behälter des AN laden, mit LKW des AN zur Entsorgungsstelle transportieren, entsorgen. Behältergröße nach Wahl des AN, Mengenermittlung und Abrechnung nach Wiegeschein. Sämtliche Entsorgungsgebühren sind einzukalkulieren.
Menge: 1,000 t

*Hinweis: Gefährliche Abfälle*

**06.20 AVV 170106* Bauschutt, gefährlicher Abfall (DK I) entsorgen**
Bau- und Abbruchabfälle, Beton, Ziegel, Fliesen und Keramik, Abfallschlüssel nach AVV (Abfallverzeichnis-Verordnung) für:

170106* Bauschutt, schadstoffbelastet - gefährlicher Abfall
(Deponieklasse 1)

gemäß Analyse nach Ersatzbaustoffverordnung (EBV) Anlage 1, Tabelle 1 in Verbindung mit den Vollzugshinweisen für das Land Brandenburg, Anhang 5 Tabelle 1 (Verdachtsunabhängiger Mindestuntersuchungsumfang) in Verbindung mit Parameter und Zuordnungswerten gem. Deponieverordnung (DepV Anhang 3).

Material auf Baustelle lagern, in verschließbaren Behälter des AN laden, mit LKW des AN zur Entsorgungsstelle transportieren, entsorgen. Behältergröße nach Wahl des AN, Mengenermittlung und Abrechnung nach Wiegeschein. Sämtliche Entsorgungsgebühren sind einzukalkulieren.

Bedarfsposition in Abhängigkeit der Ergebnisse der Deklarationsanalyse.
Menge: 5,000 t

**06.21 AVV 170106* Bauschutt, gefährlicher Abfall (DK II) entsorgen**
Bau- und Abbruchabfälle, Beton, Ziegel, Fliesen und Keramik, Abfallschlüssel nach AVV (Abfallverzeichnis-Verordnung) für:

170106* Bauschutt, schadstoffbelastet - gefährlicher Abfall
(Deponieklasse 2)

gemäß Analyse nach Ersatzbaustoffverordnung (EBV) Anlage 1, Tabelle 1 in Verbindung mit den Vollzugshinweisen für das Land Brandenburg, Anhang 5 Tabelle 1 (Verdachtsunabhängiger Mindestuntersuchungsumfang) in Verbindung mit Parameter und Zuordnungswerten gem. Deponieverordnung (DepV Anhang 3).

Material auf Baustelle lagern, in verschließbaren Behälter des AN laden, mit LKW des AN zur Entsorgungsstelle transportieren, entsorgen. Behältergröße nach Wahl des AN, Mengenermittlung und Abrechnung nach Wiegeschein. Sämtliche Entsorgungsgebühren sind einzukalkulieren.

Bedarfsposition in Abhängigkeit der Ergebnisse der Deklarationsanalyse.
Menge: 20,000 t

**06.22 AVV 170106* Bauschutt, gefährlicher Abfall (DK III) entsorgen**
Bau- und Abbruchabfälle, Beton, Ziegel, Fliesen und Keramik, Abfallschlüssel nach AVV (Abfallverzeichnis-Verordnung) für:

170106* Bauschutt, schadstoffbelastet - gefährlicher Abfall
(Deponieklasse 3)

gemäß Analyse nach Ersatzbaustoffverordnung (EBV) Anlage 1, Tabelle 1 in Verbindung mit den Vollzugshinweisen für das Land Brandenburg, Anhang 5 Tabelle 1 (Verdachtsunabhängiger Mindestuntersuchungsumfang) in Verbindung mit Parameter und Zuordnungswerten gem. Deponieverordnung (DepV Anhang 3).

Material auf Baustelle lagern, in verschließbaren Behälter des AN laden, mit LKW des AN zur Entsorgungsstelle transportieren, entsorgen. Behältergröße nach Wahl des AN, Mengenermittlung und Abrechnung nach Wiegeschein. Sämtliche Entsorgungsgebühren sind einzukalkulieren.

Bedarfsposition in Abhängigkeit der Ergebnisse der Deklarationsanalyse.
Menge: 80,000 t

**06.23 AVV 170204*, Holz, A IV, entsorgen**
Ausführung der Arbeiten im gleichen Wortlaut wie in Hauptposition "AVV 170201, Holz, A III, entsorgen" beschrieben, jedoch handelt es sich hierbei um Altholz A IV, Entsorgungsnachweis gemäß Nachweisverordnung ist erforderlich.

170204* Bau-/Abbruchabfall Holz, schadstoffbelastet, Altholzkategorie A IV

Material auf Baustelle lagern, in verschließbaren Behälter des AN laden, mit LKW des AN zur Entsorgungsstelle transportieren, entsorgen. Behältergröße nach Wahl des AN, Mengenermittlung und Abrechnung nach Wiegeschein. Sämtliche Entsorgungsgebühren sind einzukalkulieren.
Menge: 50,000 t

**06.24 AVV 170409*, Metalle mit gefährlichen Verunreinigungen, entsorgen**
Bau- und Abbruchabfälle, Metalle mit gefährlichen Verunreinigungen, Abfallschlüssel nach AVV (Abfallverzeichnis-Verordnung)

170409* Metallabfälle, die durch gefährliche Stoffe verunreinigt sind, schadstoffbelastet (Asbest)
hier: Heizkörper mit KMF-Dämmungen

Material auf Baustelle lagern, in verschließbaren Behälter des AN laden, mit LKW des AN zur Entsorgungsstelle transportieren, entsorgen. Behältergröße nach Wahl des AN, Mengenermittlung und Abrechnung nach Wiegeschein. Sämtliche Entsorgungsgebühren sind einzukalkulieren.
Menge: 7,500 t

**06.25 AVV 170601* Fräsgut, asbesthaltig, entsorgen, DK III**
Bau- und Abbruchabfälle, Dämmmaterial, gefährlich, Abfallschlüssel nach AVV (Abfallverzeichnis-Verordnung)

170601* Dämmmaterial, das Asbest enthält, entsorgen
hier: asbesthaltiges Fräsgut
Entsorgung auf einer Deponie der Klasse III.
Die Zuordnung zu DK III richtet sich nach DepV Anhang 3 und entsprechender Annahmeerklärung der Deponie.

Material auf Baustelle lagern, in verschließbaren Behälter des AN laden, mit LKW des AN zur Entsorgungsstelle transportieren, entsorgen. Behältergröße nach Wahl des AN, Mengenermittlung und Abrechnung nach Wiegeschein. Sämtliche Entsorgungsgebühren sind einzukalkulieren.
Menge: 15,000 t

**06.26 AVV 170603*, Dämmmaterial, KMF, gefährlich, entsorgen**
Bau- und Abbruchabfälle, Dämmmaterial, gefährlich, Abfallschlüssel nach AVV (Abfallverzeichnis-Verordnung)

170603* Anderes Dämmmaterial, welches aus gefährlichen Stoffen besteht, entsorgen
hier: lose KMF-Dämmungen, Dämmungen hinter Abhangdecken und Wänden, Rohrisolierungen

Material auf Baustelle lagern, in verschließbaren Behälter des AN laden, mit LKW des AN zur Entsorgungsstelle transportieren, entsorgen. Behältergröße nach Wahl des AN, Mengenermittlung und Abrechnung nach Wiegeschein. Sämtliche Entsorgungsgebühren sind einzukalkulieren.
Menge: 1,000 t

**06.27 AVV 170603*, Dämmmaterial, XPS mit FCKW, gefährlich, entsorgen**
Bau- und Abbruchabfälle, Dämmmaterial, gefährlich, Abfallschlüssel nach AVV (Abfallverzeichnis-Verordnung)

170603* Anderes Dämmmaterial, welches aus gefährlichen Stoffen besteht, entsorgen
hier: XPS-Dämmung aus Dachaufbau
FCKW-Gehalt > 72.000 mg/kg OS

Zur Entsorgung in Sondermüllverbrennung (z.B. MEAB o. PCK Schwedt) oder vergleichbar.

Material auf Baustelle lagern, in verschließbaren Behälter des AN laden, mit LKW des AN zur Entsorgungsstelle transportieren, entsorgen. Behältergröße nach Wahl des AN, Mengenermittlung und Abrechnung nach Wiegeschein. Sämtliche Entsorgungsgebühren sind einzukalkulieren.
Menge: 1,500 t

**06.28 AVV 200121*, Leuchtstoffröhren, entsorgen**
Abfallschlüssel nach AVV (Abfallverzeichnis-Verordnung)

200121* Leuchtstoffröhren und andere quecksilberhaltige Abfälle

Material auf Baustelle lagern, in geeignete und bruchsichere Behälter des AN laden, mit LKW des AN zur Entsorgungsstelle transportieren, entsorgen. Behältergröße nach Wahl des AN, Mengenermittlung und Abrechnung nach Wiegeschein. Sämtliche Entsorgungsgebühren sind einzukalkulieren.
Menge: 0,100 t

### Titel 07 Stundenlohnarbeiten

**07.1 Vorarbeiter/-in**
Stundenlohnarbeiten durch Vorarbeiter/-in
Menge: 3,000 h

**07.2 Baufacharbeiter**
Stundenlohnarbeiten durch Baufacharbeiter/-in
Menge: 3,000 h

**07.3 Bauhelfer**
Stundenlohnarbeiten durch Bauhelfer/-in
Menge: 3,000 h

**07.4 Minibagger, stellen**
Verrechnungssatz für Stellen eines Minibaggers nach Anweisung durch den AG;
Inklusive sonstiger Nebenkosten (Betriebsmittel, Benzin, etc.) und Bedienpersonal
Menge: 10,000 h

**07.5 Minibagger, An-/Abtransport**
Kosten für An- und Abtransport eines Minibaggers, nach Anweisung durch den AG zur Baustelle.
Inklusive erforderlicher Arbeiten und Einholung einer Transportgenehmigung. Einheitspreis im Bezug auf eine einfache Strecke zwischen Lager des AN und der Baustelle.
Menge: 1,000 St

**07.6 Suchschachtung**
Suchschachtung im Boden, nach Anweisung des AG, für Bestandsleitungen oder Bauwerke, Freilegen und Aushubmaterial lagern, wieder verfüllen und verdichten gemäß ZTVE.
Aushub: maximale Tiefe bis 2,50 m, Sohlbreite bis 1,50 m Sohllänge bis 5,0 m
Menge: 10,000 m³
